# 2025-04 Sozialamt Außentreppe
Angebotsaufforderung (GAEB DA XML 3.3, DA83)
Währung: EUR
Bieterkommentare zugelassen: nein
Erstellt mit: Dangl GAEB Tool - www.dangl-it.com - Version 2.11.1, Compa, 26.06.2026

## Vorbemerkungen
Türen

Die Öffnungsrichtung von Türen ist vor der Bestellung oder Fertigung der Türen vor Ort gemeinsam mit dem Auftraggeber oder der Bauleitung endgültig festzulegen.

Transparente Scheiben von Türblättern sind mit einem deutlich sichtbaren Klebestreifen zu markieren. Der Klebestreifen muss sich rückstandfrei entfernen lassen. Das Entfernen geschieht durch den Auftraggeber.

Reparaturarbeiten, Sanierungsarbeiten

Verfahrensbedingte Vermischungen und Abfall von Strahlarbeiten sind vom Auftragnehmer zu beseitigen und zu entsorgen. Dabei sind Strahlmittelrückstände auch aus dem umliegenden Verkehrsraum, aus Poren, Fugen u. dgl. und von den Gerüstböden zu entfernen

Angaben zur Abrechnung

Das Hinterfüllen oder Vergießen von Zargen mit Brandschutz- oder Schallschutzanforderungen fällt unter die Nebenleistungen nach ATV DIN 18360 Abschnitt 4.1.5.
Abschnitt 4.2.8 der ATV DIN 18360 bezieht sich ausschließlich auf das Vergießen von Ankern und auf das Einputzen, also das Anschließen der Zarge durch Beiputz bei bereits vorhandenem Wandputz. Ein notwendiges Vergießen von Zargen ist dagegen keine Besondere Leistung, sondern Bestandteil der Montageleistung entsprechender Zargen und wird deshalb nicht gesondert vergütet.

## 026 Fenster, Außentüren
Datum: 26.06.2026
EP-Anteile: Löhne; Stoffe; Geräte; Sonstiges

### Bereich 1 Nebeneingangstüren – Ganzglastüren mit Rahmen

**1.1 Nebeneingangstür als Ganzglastür mit Rahmen, einflügelig DIN Links, Eckzarge für Mauerwerk, Wandstärke 55 cm, lichte Durchgangsbreite ≥ 1.000 mm, lichte Durchgangshöhe ≥ 2.000 mm, Rahmen und Glasfüllung (Einscheibensicherheitsglas), Oberfläche innen weiß (RAL 9016), außen RAL 1039, inkl. Panikschloss DIN EN 1125, Drücker, Bänder, Dichtungen, Einbau, Justierung und Endmontage – Einbauorte: KG, EG, 1.OG**
Menge: 3 St
Kostengruppen DIN 276 2018-12: 000

**1.2 Nebeneingangstür als Ganzglastür mit Rahmen, einflügelig DIN Links, Eckzarge für stumpfen Anschlag an Mauerwerk, Wandstärke 24,5 cm, lichte Durchgangsbreite ≥ 1.000 mm, lichte Durchgangshöhe ≥ 2.000 mm, Rahmen und Glasfüllung (Einscheibensicherheitsglas), Oberfläche innen weiß (RAL 9016), außen RAL 1039, inkl. Panikschloss DIN EN 1125, Drücker, Bänder, Dichtungen, Einbau, Justierung und Endmontage – Einbauort: DG**
Nebeneingangstür als Ganzglastür mit Rahmen, einflügelig, DIN Links, Eckzarge für stumpfen Anschlag an Mauerwerk, Wandstärke 24,5 cm.

Lichte Durchgangsbreite ≥ 1.000 mm, lichte Durchgangshöhe ≥ 2.000 mm.

Glasausführung: Einscheibensicherheitsglas (ESG) nach DIN EN 12150.

Oberfläche Rahmen innen: weiß, RAL 9016, fertig beschichtet; außen: RAL 1039, fertig beschichtet.

Lieferung und Einbau einschließlich Panikschloss DIN EN 1125, Drücker, Bänder, Dichtungen, Befestigung, Justierung und Endmontage aller Beschläge.

Einbauort: DG.
Menge: 1 St
Kostengruppen DIN 276 2018-12: 000

## Rechtevermerke in der Datei

Created with Dangl GAEB Tool, Copyright 2013 - 2026 Dangl IT GmbH, www.dangl-it.com, Version 2.11.1 (Built: 26.04.2026 09:18)
